# Wiesloch
Angebotsaufforderung (GAEB 90, DA83)
Währung: EUR

## Zusätzlicher Text
LV Abbrucharbeiten

Bauvorhaben: Sanierung Albert-Schweitzer-Schule
Bei dem hier anstehenden Bauvorhaben handelt es sich um ein zweigeschoss
iges Gebäude mit teilweise Unterkellerung (Albert-Schweitzer-Schule, Par
kstraße 9, 69168 Wiesloch)
(Erdgeschoss + 1 Obergeschoss).

Allgemeine Angebotsbedingungen

1. Technische Vorbemerkungen

Die nachfolgend aufgeführten Arbeiten gelten für einen Altbau.

Kurzbeschreibung :

Gebäudehöhe über Gelände : 8,67m einschl. Attika

Windlastzone: 1

Geländekategorie: II-III

Für die Ausführung sind zusätzlich folgende Normen und Regeln zu
beachten:
DIN 18007 - Abbrucharbeiten - Begriffe, Verfahren, Anwendungsbereiche
DIN 18330 - Mauerarbeiten
DIN 18331 - Beton- und Stahlbetonarbeiten

DIN 4150 - Erschütterung im Bauwesen
DIN 4108 - Wärmeschutz im Hochbau
DIN 4109 - Schallschutz im Hochbau
DIN 1045 - Beton- und Stahlbetonbau, Bemessung  und Ausführung
DIN 18202 - Maßtoleranzen im Hochbau

TRGS 519 - Asbest: Abbruch-, Sanierungs- oder Instandhaltungsarbeiten
TRGS 521 - Abbruch-, Sanierungs- und Instandhaltungsarbeiten mit alter
Mineralwolle (2008)

Berufsgenossenschaftliche Vorschriften und Regeln:
BGI 665 - Abbrucharbeiten

Maßgeblich für alle Bauteile, Öffnungen, Abstände usw. sind immer die Au
sführungspläne. Abweichungen zu den genehmigten statischen Berechnungenu
nd Bewehrungsplänen vor Ausführung aufzuzeigen.

## Zusätzlicher Text
2. Besondere Hinweise

2.1 Vorleistungen und Baufreiheit

Der Auftraggeber stellt entsprechend den Planunterlagen in Abstimmung mi
t den Ämtern und Behörden sowie den Auftragnehmern der Rohbauleistungen
das Gelände für die Baustelleneinrichtung in erforderlichem oder entspre
chend den örtlichen Gegebenheiten möglichem Umfang zeitweilig unentgeltl
ich zur Verfügung.

2.2 Verbindung zu anderen Gewerken

Die Nutzung der Teile der Baustelleneinrichtung durch einzelne Auftragne
hmer wird in den Besonderen Technischen Vertragsbedingungen bauvorhabenb
ezogen festgelegt. Baustraßen werden von allen am Bau Beteiligten für di
esen kostenfrei benutzt.

2.3 Allgemeine Angaben zur Ausführung

Die für die Baustelleneinrichtung zu nutzenden Flächen, Lagerflächen, fr
eizuhaltenden Flächen und dergleichen sind im Baustelleneinrichtungsplan
 unter Angabe des Verwendungszweckes anzulegen.

Vor Einrichten der Baustelle soll der Auftragnehmer den Zustand der an d
as Baugrundstück grenzenden Gehweg- und Fahrbahnbefestigungen sowie der
angrenzenden Grundstücksflächen in  Anwesenheit der jeweiligen Eigentüme
r feststellen. Darüber ist ein Protokoll zu führen und von beiden Seiten
 zu bestätigen.
Die Einrichtung der Baustelle ist so vorzunehmen, daß die Ver- und Entso
rgungsleitungen der Baumaßnahme rechtzeitig und ohne Behinderung verlegt
 werden können.

Vorhandene Grenzsteine und Vermessungsmarkierungen sind mit Beginn der A
rbeiten im Zuge der Baustelleneinrichtung bis zum Räumen der Baustellene
inrichtung zu sichern.

Vor Beginn der Arbeiten hat sich der Auftragnehmer über den Verlauf von
Leitungen, Kabeln usw. (unter- und überirdisch) zu informieren. Notwendi
ge Umlegungen sind rechtzeitig vom, Auftragnehmer zu beantragen. Baustel
len- und endgültige Anschlüsse müssen grundsätzlich zugänglich bleiben u
nd geschützt werden. Im Zweifel ist vom Auftragnehmer an den Auftraggebe
r ein Hinweis zu geben, erforderlichenfalls ist eine Festlegung zu treff
en.

Beim Abbau der Baustelleneinrichtung ist zu beachten:

-  Der Auftraggeber ist über den beabsichtigten Abbau der Baustelleneinr
ichtung oder von wesentlichen Teilen derselben zu informieren.
- Nicht mehr benötigte Teile der Baustelleineinrichtung sind
  unverzüglich zu entfernen.
-  Nach Abbau der Baustelleneinrichtung sind das dafür benötigte Gelände
 bzw. die genutzten baulichen Anlagen und Gebäude in den ursprünglichen
Zustand zu versetzen, falls nichts anderes vereinbart ist.

Bei funkenerzeugenden Arbeiten, z.B. Trennarbeiten mit Trennscheiben
und Brennschneidearbeiten, in der Nähe zu erhaltener Bauteile sind
Glasflächen, glasierte Keramikoberflächen und andere durch den
Funkenflug gefährdete Oberflächen abzudecken.

2.4 Schuttbeseitigung
Der anfallende Bauschutt ist vom Auftragnehmer zu entsorgen, sofern im
Leistungsverzeichnis nichts anderes angegeben ist.
Die Vorschriften über die Entsorgung von Sondermüll und Sonderabfall
sowie Reststoffverwertung und örtlich festgelegte Maßnahmen für
Recycling sind streng einzuhalten.
Bauschutt ist über geschlossene Schuttrutschen abzuwerfen. Das direkte
Abwerfen ist nicht gestattet.
Schutt-Container sind zur Vermeidung von Staub mit Planen dicht
abzudecken; bei Bedarf ist ein Netzmittel zu verwenden.

## Abbrucharbeiten
Datum: 24.11.25

### Los 01 Baustelleneinrichtung

**01.001 Baustelleneinrichtung und -räumung**
Baustelleneinrichtung und - räumung
Vorhalten über die vereinbarte Leistungszeit sowie Räum
en der Baustelle und Wiederherstellen des Geländes eins
chl. Entfernen von  Verunreinigung, mit folgenden in de
n Pauschalpreis einzurechnenden Leistungen, soweit sie
nicht in nachfolgenden Einzelpositionen erfasst sind:
- Freimachen des Baugeländes - Baustraßen (Zuweg vorhan
denaber eventuelle Auslegung mit Schaltafeln, etc.)
- Lager- und Arbeitsplätze
- Verkehrssicherungseinrichtung einschl. Leistung zur V
erkehrssicherung
- Unterstelleinrichtungen
- Maschinen, Geräte, Werkzeuge
- Begehbare Abdeckungen
- einschl. Geländer
- Schutzgeländer
- Schützen der Grenzen zu Nachbargrundstücken, unfallsi
cher für die gesamte Bauzeit bis zur Übergabe
- Gebühren im Zusammenhang mit der Baustelleneinrichtun
g, soweit nicht durch Vorschriften anders geregelt, sin
d in dieser Position enthalten.

Der Straßenbelag ist vor Beginn der Arbeiten zu fotogra
fieren und die Bilder der Bauleitung vorzulegen. Währen
d der gesamten Zeit ist darauf zu achten, dass der Stra
ßenbelag geschützt wird.
Menge: 1,000 psch

**01.002 Montage von Staubschutzfolie an den Wanddurchbrüchen in den Fluren und Treppenhäusern nach Maßgaben der Örtlichkeit. Die Schutzflächen sind an die angrenzenden Bauteile derart anzupassen und anzudichten, dass k ein Staub durchtreten kann.**
Montage von Staubschutzfolie an den Wanddurchbrüchen in
 den Fluren und Treppenhäusern nach Maßgaben der Örtlic
hkeit.
Die Schutzflächen sind an die angrenzenden Bauteile der
art anzupassen und anzudichten, dass kein Staub durchtr
eten kann.
In dieser Position ist die Demontage nach Abschluss der
 Baumaßnahme nach Aufforderung durch den AG
inbegriffen.
Menge: 150,000 m2

**01.003 Prüffähiges Abbruchkonzept**
Prüffähiges Abbruchkonzept

Erstellen eines prüffähigen Abbruchkonzeptes.
Das Konzept muss die Abbruchvorgehensweise und -
reihenfolge sowie die Standsicherheit aller abzubrechen
den
Gebäudeteile beinhalten. Die Standsicherheit muss in de
r
Abbruchphase zu jedem Zeitpunkt gewährleistet sein. Bei
Änderungen im Bauablauf muss die Anweisung entsprechend
angepasst werden.

Die Vorlage des Abbruchkonzeptes ist für den
Gebäudeabbruch zwingend erforderlich. Vorlage spätesten
s 2
Wochen vor Beginn des geplanten Gebäudeabbruchs. Ohne
Vorlage des Abbruchkonzeptes erfolgt keine Abbruchfreig
abe.
Hierdurch verursachte Kosten für Stillstandszeiten und
evtl.
entstehende Verzugsfolgen trägt der AN.
Menge: 1,000 St

### Los 02 Rückbau

#### Hauptabschnitt 02.01 Außenbereich

**02.01.001 Abbruch Trapezblech-Vordach**
Abbruch der Dachdeckung aus Trapezblech ca. 0,2 mm star
k.
Inkl. Demontage und Entsorgung.
Menge: 10,000 m2

**02.01.002 Abbruch Trapezblech-Vordach**
Abbruch der Rinnen aus verzinktem Stahl ca. 0,2mm stark
.
Inkl. Demontage und Entsorgung.
Menge: 4,000 m

**02.01.003 Rückbau Pflasterknochensteine**
Rückbau Pflasterknochensteine
Pflasterdecke einschl. Bettung aufnehmen, Pflaster rein
igen und zur Wiederverwendung auf Europalette in Folie
stapeln. Förderweg bis 50 m.
Belag: Betonpflaster
Belagdicke: 8 cm
Menge: 20,000 m2

**02.01.004 Betonestrich im Außenbereich streifenförmig ausbrechen.**
Betonestrich im Außenbereich streifenförmig ausbrechen.
Anfallende Stoffe laden, abfahren und fachgerecht entso
rgen.

Das gesamte mit dem Rückbau entstehende Material ist in
vom AN zu stellenden Behältnissen fachgerecht
zwischenzulagern und händisch so schnell wie möglich
aus dem Gebäude zu schaffen.
Das gesamte Material geht in den Besitz des
Auftragnehmers über und ist entsprechend fachgerecht
abzutransportieren und gemäß den örtlichen Abfall- und
Entsorgungsvorschriften zu entsorgen.
Das aufgenommene Material ist fachgerecht gemäß
gesetzlichen Bestimmungen mittels vom Auftragnehmer zu
stellenden Containern zur Entsorgungsstelle zu
transportieren.
Sämtliche Entsorgungsgebühren trägt der Auftragnehmer.
Einschl. Vorlage aller erforderlichen Lieferscheine.
Menge: 30,000 m2

**02.01.005 Betonestrich im Außenbereich streifenförmig Flächen unter 0,5 m Breite ausbrechen.**
Betonestrich im Außenbereich streifenförmig Flächen unt
er 0,5 m Breite ausbrechen.
Anfallende Stoffe laden, abfahren und fachgerecht entso
rgen.

Das gesamte mit dem Rückbau entstehende Material ist in
vom AN zu stellenden Behältnissen fachgerecht
zwischenzulagern und händisch so schnell wie möglich
aus dem Gebäude zu schaffen.
Das gesamte Material geht in den Besitz des
Auftragnehmers über und ist entsprechend fachgerecht
abzutransportieren und gemäß den örtlichen Abfall- und
Entsorgungsvorschriften zu entsorgen.
Das aufgenommene Material ist fachgerecht gemäß
gesetzlichen Bestimmungen mittels vom Auftragnehmer zu
stellenden Containern zur Entsorgungsstelle zu
transportieren.
Sämtliche Entsorgungsgebühren trägt der Auftragnehmer.
Einschl. Vorlage aller erforderlichen Lieferscheine.
Menge: 20,000 m

#### Hauptabschnitt 02.02 Innenbereich

**02.02.001 Haus- und Sperrmüllberäumung**
Haus- und Sperrmüllberäumung

Haus- und Sperrmüll unterschiedlicher Zusammensetzung
sofern nicht in der Baubeschreibung enthalten (i.d.R.
bewegliche Gegenstände wie z.B. Holz, Sperrholz,
Papier, Glas, Metall, Spanplattenmöbel, Elektronikschro
tt etc.)
aufnehmen, Materialien soweit möglich unter Berücksicht
igung
der Annahmebedingungen des Verwerters/Entsorgers trenne
n,
in entsprechenden Abfallcontainern zur Abfuhr bereitste
llen und entsorgen.

Anmerkung: vor der Abfuhr der Container erfolgt eine
Sichtkontrolle durch die Bauleitung des AG. Die erfolgt
e
Kontrolle ist Voraussetzung für eine entsprechende Verg
ütung.
Menge: 20,000 t

**02.02.002 Abbruch Estrichaufbau, d= bis 10cm**
Abbruch Estrich, Ausführung schwimmend oder
auf Trennlage einschl. Folien,
Randdämmstreifen und Entsorgung nach AVV-Schlüssel.

Untergrund: Stb.-Decke bzw. -Bodenplatte
Vorleistung: Abbruch Bodenbelag
Folgeleistung: neuer Fußbodenaufbau
Material: Zement-, Kalziumsulfat- oder
Gussasphaltestrich, KMF-haltig
Gesamtaufbaustärke: bis 10 cm
Menge: 1261,790 m2

**02.02.003 Abbruch Bodenbelag, Linoleum/PVC**
Abbruch Bodenbeläge aus Linoleum bzw. PVC verklebt
einschl. Sockelleisten und Entsorgung nach
AVV-Schlüssel.
Untergrund: Estrich
Gesamtdicke: ca. 5 mm
Menge: 91,650 m2

**02.02.004 Abbruch Bodenbelag, Teppich**
Abbruch Bodenbeläge aus Teppichboden, verklebt
einschl. Sockelleisten und Entsorgung nach
AVV-Schlüssel.

Untergrund: Estrich
Gesamtdicke: ca. 6-7 mm
Menge: 2562,390 m2

**02.02.005 Abbruch Bodenaufbau Fliesen**
Abbruch Bodenaufbau Fliesen
Rückbau und Entsorgung von bestehendem Fußbodenaufbau
im Sanitärkern und UG
Fußbodenaufbau bestehend aus:
- Steinzeugfliesen 15/15cm mit,
Dicke ca. 1,5cm, vollflächig verklebt
- Zementmörtel ZE 30, Dicke ca. 1 cm
- Zementestrich ZE 30, Dicke ca. 6,5cm
- Bituminöse Abdichtung, Dicke ca. 1cm, PAK-haltig,
Kategorie 2 nach TRGS 905

- einschl. Kleber, aller Randprofile, Silikonfugen
etcpp.
Untergrund Stahlbetondecke bzw. Stahlbetonbodenplatte.
Einschl. aller erforderlichen Sicherheitsmaßnahmen und
Abdeckungen.
Ausbau und Entsorgung der Bitumenbahnen mit
Schutzmaßnahmen gem. BGR 128, §14GefStoffV und allen
sonstigen den Rückbau von PAK-haltigen Materialien
betreffenden Vorschriften und Richtlinien, da aufgrund
des Alters heute als Problemmaterial mit kritischem
PAK-Gehalt eingestuft.
Einschl. aller dazu erforderlichen Sicherheitsmaßnahmen
wie PSA, Verpackung des Materials luftdicht vor dem
Herausschaffen aus dem Gebäude, unmittelbare Absaugung
der betreffenden Bauteile, Feinreinigung, erforderliche
Errichtung eines Schutzbereichs etc.
Der Rückbau des vorbeschriebenen Fußbodenaufbaus hat
komplett, restlos und rückstandsfrei zu erfolgen.
Restloser Abbau der Bitumenbahnen mittels Schiebern,
Fräsen o.ä. vom Stahlbeton.
Das gesamte mit dem Rückbau entstehende Material ist in
vom AN zu stellenden Behältnissen fachgerecht
zwischenzulagern und händisch so schnell wie möglich
aus dem Gebäude zu schaffen.
Das gesamte Material geht in den Besitz des
Auftragnehmers über und ist entsprechend fachgerecht
abzutransportieren und gemäß den örtlichen Abfall- und
Entsorgungsvorschriften zu entsorgen.
Das aufgenommene Material ist fachgerecht gemäß
gesetzlichen Bestimmungen mittels vom Auftragnehmer zu
stellenden Containern zur Entsorgungsstelle zu
transportieren.
Sämtliche Entsorgungsgebühren trägt der Auftragnehmer.
Einschl. Vorlage aller erforderlichen Lieferscheine.
Menge: 335,510 m2

**02.02.006 Rückbau und Entsorgung von bestehendem Fliesenbelag auf Wänden.**
Rückbau und Entsorgung von bestehendem Fliesenbelag auf
 Wänden.
Steinzeugfliesen 15/15cm .
Dicke ca. 10mm, fast vollflächig auf Mörtelbatzen
verklebt.
Einschl. Zementputzmörtel fast vollflächig, Dicke ca.
3 cm.
Einschl. Kleber, aller Randprofile,
Rippenstreckmetalle, Revisionsklappen, Silikonfugen
etc.
Untergrund KS-Mauerwerk und Stahlbeton.
Einschl. aller erforderlichen Sicherheitsmaßnahmen und
Abdeckungen.
Der bearbeitete Bereich ist sofort anschließend
besenrein zu kehren.
Arbeitshöhe bis maximal 3 m, Abbruch von Hand oder mit
handgeführten Kleingeräten, Ausführung staubarm BGI
5047.
Der Rückbau der vorbeschriebenen Wandbeläge hat
komplett, restlos und rückstandsfrei zu erfolgen.
Das gesamte mit dem Rückbau entstehende Material ist in
vom AN zu stellenden Behältnissen fachgerecht
zwischenzulagern und händisch so schnell wie möglich
aus dem Gebäude zu schaffen.
Das gesamte Material geht in den Besitz des
Auftragnehmers über und ist entsprechend fachgerecht
abzutransportieren und gemäß den örtlichen Abfall- und
Entsorgungsvorschriften zu entsorgen.
Das aufgenommene Material ist fachgerecht gemäß
gesetzlichen Bestimmungen mittels vom Auftragnehmer zu
stellenden Containern zur Entsorgungsstelle zu
transportieren.
Sämtliche Entsorgungsgebühren trägt der Auftragnehmer.

Einschl. Vorlage aller erforderlichen Lieferscheine.
Menge: 150,000 m2

**02.02.007 Abbruch WC-Trennwände**
Abbruch WC-Trennwände
Demontage und Entsorgung von WC-Trennwänden aus Fertigt
eil-Zementwänden einschl. aller Befestigungs- und Verbi
ndungsmittel, Abdichtungsfolien, Silikonfugen, Kleberes
te und aller sonst noch normalerweise zu erwartenden Ma
terialien.

Das gesamte mit dem Rückbau entstehende Material ist in
vom AN zu stellenden Behältnissen fachgerecht
zwischenzulagern und händisch so schnell wie möglich
aus dem Gebäude zu schaffen.
Das gesamte Material geht in den Besitz des
Auftragnehmers über und ist entsprechend fachgerecht
abzutransportieren und gemäß den örtlichen Abfall- und
Entsorgungsvorschriften zu entsorgen.
Das aufgenommene Material ist fachgerecht gemäß
gesetzlichen Bestimmungen mittels vom Auftragnehmer zu
stellenden Containern zur Entsorgungsstelle zu
transportieren.
Sämtliche Entsorgungsgebühren trägt der Auftragnehmer.
Einschl. Vorlage aller erforderlichen Lieferscheine.
Menge: 78,640 m2

**02.02.008 Demontage Waschtisch**
Demontage Waschtisch, komplett einschl. Entsorgung nach
AVV-Schlüssel.

Material: Keramik, Metall
Umfang: Armatur, Ausstattung
Menge: 57,000 St

**02.02.009 Demontage WC-Anlage**
Demontage WC-Anlage bzw. Urinale, komplett einschl. Ent
sorgung nach
AVV-Schlüssel.

Material: Keramik
Umfang: Sitz, Traggestell, Ausstattung
Menge: 34,000 St

**02.02.010 Demontage Bodenabläufe**
Demontage Bodenabläufe im Sanitärkern einschl. Entsorgu
ng nach AVV-Schlüssel.
Menge: 11,000 St

**02.02.011 KS-Mauerwerk abbrechen 11,5 cm**
KS-Mauerwerk abbrechen 11,5 cm
Rückbau und Entsorgung von bestehenden
KS-Mauerwerkswänden Dicke ca. 11,5 cm
Bestandswände
Rohdichte ca. 1,8-2,0, vollfugig gemörtelt.
Dicke 11,5 cm

Einschl. aller Befestigungsmittel wie z.B.
Mauerwerksanker, Mauerwerksschienen etcpp.
Einschl. aller erforderlichen Sicherheitsmaßnahmen und
Abdeckungen.
Der bearbeitete Bereich ist sofort anschließend
besenrein zu kehren.
Arbeitshöhe bis maximal 4 m, Abbruch von Hand oder mit
handgeführten Kleingeräten, Ausführung staubarm BGI
5047.
Der Rückbau der Wände hat komplett, restlos und
rückstandsfrei vom Rohboden bis zur Rohdecke zu
erfolgen.
Das gesamte mit dem Rückbau entstehende Material ist in
vom AN zu stellenden Behältnissen fachgerecht
zwischenzulagern und händisch so schnell wie möglich
aus dem Gebäude zu schaffen.
Das gesamte Material geht in den Besitz des
Auftragnehmers über und ist entsprechend fachgerecht
abzutransportieren und gemäß den örtlichen Abfall- und
Entsorgungsvorschriften zu entsorgen.
Das aufgenommene Material ist fachgerecht gemäß
gesetzlichen Bestimmungen mittels vom Auftragnehmer zu
stellenden Containern zur Entsorgungsstelle zu
transportieren.
Sämtliche Entsorgungsgebühren trägt der Auftragnehmer.
Einschl. Vorlage aller erforderlichen Lieferscheine.
Menge: 81,910 m2

**02.02.012 KS-Mauerwerk abbrechen 17,5 cm**
KS-Mauerwerk abbrechen 17,5 cm
Rückbau und Entsorgung von bestehenden
KS-Mauerwerkswänden Dicke ca. 17,5 cm
Bestandswände
Rohdichte ca. 1,8-2,0, vollfugig gemörtelt.
Dicke 17,5 cm, Höhe ca. 310 cm.
Beidseitg verputzt.
Einschl. aller Befestigungsmittel wie z.B.
Mauerwerksanker, Mauerwerksschienen etcpp.
Einschl. aller erforderlichen Sicherheitsmaßnahmen und
Abdeckungen.
Der bearbeitete Bereich ist sofort anschließend
besenrein zu kehren.
Arbeitshöhe bis maximal 4 m, Abbruch von Hand oder mit
handgeführten Kleingeräten, Ausführung staubarm BGI
5047.
Der Rückbau der Wände hat komplett, restlos und
rückstandsfrei vom Rohboden bis zur Rohdecke zu
erfolgen.
Das gesamte mit dem Rückbau entstehende Material ist in
vom AN zu stellenden Behältnissen fachgerecht
zwischenzulagern und händisch so schnell wie möglich
aus dem Gebäude zu schaffen.
Das gesamte Material geht in den Besitz des
Auftragnehmers über und ist entsprechend fachgerecht
abzutransportieren und gemäß den örtlichen Abfall- und
Entsorgungsvorschriften zu entsorgen.
Das aufgenommene Material ist fachgerecht gemäß
gesetzlichen Bestimmungen mittels vom Auftragnehmer zu
stellenden Containern zur Entsorgungsstelle zu
transportieren.
Sämtliche Entsorgungsgebühren trägt der Auftragnehmer.
Einschl. Vorlage aller erforderlichen Lieferscheine.
Menge: 22,230 m2

**02.02.013 Abbruch der Innenwände Gipsdielenwand**
Abbruch der Innenwände mit folgendem Aufbau
65 mm Gipsdiele
50 mm Mineralwolle (50er Metallständer) KMF-haltig
65 mm Gipsdiele

- Einschl. aller Befestigungs- und Verbindungsmittel,
Abdichtungsfolien, Silikonfugen, Klebereste und
aller sonst noch normalerweise zu erwartenden Materiali
en.

Angrenzende Bauteile Stahlbetonwände und
Mauerwerkswände.

Einschl. aller erforderlichen Sicherheitsmaßnahmen und
Abdeckungen.
Ausbau der Wände vorsichtig, da:
- angrenzende bestehenbleibende Wände, die vollständig
erhalten bleiben, hier Schützen der angrenzenden
Bereiche vor Beschädigung und Verschmutzung
- bauseitige evtl. Elektroleitungen innenseitig verlegt
- weiter bauseitig vereinzelt Sanitärleitungen an der
Decke verlaufend durch die Wände hindurch und somit
auch zu schützen gegen Beschädigung und Verschmutzung
Einschl. staubarmen Arbeitsverfahren mit direkt
anschließender Absaugung der Arbeitsbereiche.
Der bearbeitete Bereich ist sofort anschließend
besenrein zu kehren.
Arbeitshöhe bis maximal 4 m, Abbruch von Hand oder mit
handgeführten Kleingeräten, Ausführung staubarm BGI
5047.

Der Rückbau erfolgt gleichzeitig zum Rückbau der
Installation (Elektro). Mit vereinzelten
Arbeitsunterbrechungen ist zu rechnen
(Leitungsdemontage etc.).
Der Rückbau der vorbeschriebenen GK-Wände hat komplett,
restlos und rückstandsfrei zu erfolgen.
Einschl. aller dazu erforderlichen Sicherheitsmaßnahmen
wie PSA, Verpackung des Materials luftdicht vor dem
Herausschaffen aus dem Gebäude, unmittelbare Absaugung
der betreffenden Arbeitsbereiche nach dem Ausbau,
Feinreinigung, erforderliche Errichtung eines
Schutzbereichs etc.
Das gesamte mit dem Rückbau entstehende Material ist in
vom AN zu stellenden Behältnissen fachgerecht
zwischenzulagern und händisch so schnell wie möglich
aus dem Gebäude zu schaffen.
Das gesamte Material geht in den Besitz des
Auftragnehmers über und ist entsprechend fachgerecht
abzutransportieren und gemäß den örtlichen Abfall- und
Entsorgungsvorschriften zu entsorgen.
Das aufgenommene Material ist fachgerecht gemäß gesetzl
ichen Bestimmungen mittels vom Auftragnehmer zu
stellenden Containern zur Entsorgungsstelle zu transpor
tieren.
Sämtliche Entsorgungsgebühren trägt der Auftragnehmer.
Einschl. Vorlage aller erforderlichen Lieferscheine.
Menge: 30,000 m2

**02.02.014 Abbruch der Innenwände Holzwand**
Abbruch der Innenwände mit folgendem Aufbau
Aufbau: 15 mm OSB weiß beschichtet  15 mm OSB  80 mm Lu
ftraum/Mineralwolle
12 mm Leimholzplatte weiß lackiert.

- Einschl. aller Befestigungs- und Verbindungsmittel,
Abdichtungsfolien, Silikonfugen, Klebereste und
aller sonst noch normalerweise zu erwartenden Materiali
en.

Angrenzende Bauteile Stahlbetonwände und
Mauerwerkswände.
Einschl. aller erforderlichen Sicherheitsmaßnahmen und
Abdeckungen.
Ausbau der Wände vorsichtig, da:
- angrenzende bestehenbleibende Wände, die vollständig
erhalten bleiben, hier Schützen der angrenzenden
Bereiche vor Beschädigung und Verschmutzung
- bauseitige evtl. Elektroleitungen innenseitig verlegt
- weiter bauseitig vereinzelt Sanitärleitungen an der
Decke verlaufend durch die Wände hindurch und somit
auch zu schützen gegen Beschädigung und Verschmutzung
Einschl. staubarmen Arbeitsverfahren mit direkt
anschließender Absaugung der Arbeitsbereiche.
Der bearbeitete Bereich ist sofort anschließend
besenrein zu kehren.
Arbeitshöhe bis maximal 4 m, Abbruch von Hand oder mit
handgeführten Kleingeräten, Ausführung staubarm BGI
5047.

Der Rückbau erfolgt gleichzeitig zum Rückbau der
Installation (Elektro). Mit vereinzelten
Arbeitsunterbrechungen ist zu rechnen
(Leitungsdemontage etc.).
Der Rückbau der vorbeschriebenen Innen-Wände hat komple
tt,
restlos und rückstandsfrei zu erfolgen.
Einschl. aller dazu erforderlichen Sicherheitsmaßnahmen
wie PSA, Verpackung des Materials luftdicht vor dem
Herausschaffen aus dem Gebäude, unmittelbare Absaugung
der betreffenden Arbeitsbereiche nach dem Ausbau,
Feinreinigung, erforderliche Errichtung eines
Schutzbereichs etc.
Das gesamte mit dem Rückbau entstehende Material ist in
vom AN zu stellenden Behältnissen fachgerecht
zwischenzulagern und händisch so schnell wie möglich
aus dem Gebäude zu schaffen.
Das gesamte Material geht in den Besitz des
Auftragnehmers über und ist entsprechend fachgerecht
abzutransportieren und gemäß den örtlichen Abfall- und
Entsorgungsvorschriften zu entsorgen.
Das aufgenommene Material ist fachgerecht gemäß
gesetzlichen Bestimmungen mittels vom Auftragnehmer zu
stellenden Containern zur Entsorgungsstelle zu
transportieren.
Sämtliche Entsorgungsgebühren trägt der Auftragnehmer.
Einschl. Vorlage aller erforderlichen Lieferscheine.
Menge: 459,230 m2

**02.02.015 Zulage zu vorheriger Position: Abbruch Oberlichter**
Zulage zu vorheriger Position: Abbruch Oberlichter aus
Holz mit Laminatbeschichtung,
zweifachverglast.

- Einschl. aller Befestigungs- und Verbindungsmittel,
Abdichtungsfolien, Silikonfugen, Klebereste und
aller sonst noch normalerweise zu erwartenden Materiali
en.

Angrenzende Bauteile Stahlbetonwände und
Mauerwerkswände.
Einschl. aller erforderlichen Sicherheitsmaßnahmen und
Abdeckungen.
Ausbau der Wände vorsichtig, da:
- angrenzende bestehenbleibende Wände, die vollständig
erhalten bleiben, hier Schützen der angrenzenden
Bereiche vor Beschädigung und Verschmutzung
- bauseitige evtl. Elektroleitungen innenseitig verlegt
- weiter bauseitig vereinzelt Sanitärleitungen an der
Decke verlaufend durch die Wände hindurch und somit
auch zu
schützen gegen Beschädigung und Verschmutzung
Einschl. staubarmen Arbeitsverfahren mit direkt
anschließender Absaugung der Arbeitsbereiche.
Der bearbeitete Bereich ist sofort anschließend
besenrein zu kehren.
Arbeitshöhe bis maximal 4 m, Abbruch von Hand oder mit
handgeführten Kleingeräten, Ausführung staubarm BGI
5047.

Der Rückbau erfolgt gleichzeitig zum Rückbau der
Installation (Elektro). Mit vereinzelten
Arbeitsunterbrechungen ist zu rechnen
(Leitungsdemontage etc.).

Sämtliche Entsorgungsgebühren trägt der Auftragnehmer.
Einschl. Vorlage aller erforderlichen Lieferscheine.
Menge: 97,600 m2

**02.02.016 Holzverkleidung abbrechen**
Holzverkleidung abbrechen
an Wänden einschl. Unterkonstruktion und anfallendem Ba
uschutt entsorgen.
Aufbau:
Lamellenhöhe ca. 20 mm, einlagig
Unterkonstruktion Holzlattung 40x60 mm

einschl. aller Befestigungs- und Verbindungsmittel, Sil
ikonfugen, Klebereste und aller sonst noch normalerweis
e zu erwartenden Materialien.

Das gesamte mit dem Rückbau entstehende Material ist in
vom AN zu stellenden Behältnissen fachgerecht
zwischenzulagern und händisch so schnell wie möglich
aus dem Gebäude zu schaffen.
Das gesamte Material geht in den Besitz des
Auftragnehmers über und ist entsprechend fachgerecht
abzutransportieren und gemäß den örtlichen Abfall- und
Entsorgungsvorschriften zu entsorgen.
Das aufgenommene Material ist fachgerecht gemäß
gesetzlichen Bestimmungen mittels vom Auftragnehmer zu
stellenden Containern zur Entsorgungsstelle zu
transportieren.
Sämtliche Entsorgungsgebühren trägt der Auftragnehmer.
Einschl. Vorlage aller erforderlichen Lieferscheine.
Menge: 545,970 m2

**02.02.017 Glastrennwand inkl. Türen abbrechen**
Glastrennwand inkl. Türen abbrechen

Die Leistung beinhaltet den Ausbau der alten
vorhandenen Elemente aus Aluminium incl. Verglasung,
den Abtransport und die fachgerechte Entsorgung, gemäß
den
einschlägigen Vorschriften, sowie die Herstellung der
Anschlüsse für die Montage.

Die Abbruch- und Rückbauarbeiten sind gemäß der DIN
18459 auszuführen.
Die DIN gilt auch für das Fördern, Lagern und Laden der
abgebrochenen oder rückgebauten Bauteile.
Die bei dem Abbruch- und Rückbauarbeiten anfallenden
Stoffe und Bauteile gehen in das Eigentum des AN über.
Für die Klassifizierung der anfallenden Stoffe gilt der
Abfallschlüssel der Abfall-Verzeichnisverordnung (AVV)
zum Kreislaufwirtschafts- und Abfallgesetz.
Fenster und sonstige Bauteile aus Aluminium sind im
Rahmen eines optimierten produktspezifischen
Recyclingprozesses (A/U/F oder gleichwertig) zu
verwerten. Auf Anforderung des AG hat der AN über die
Einhaltung dieser Forderungen Nachweise vorzulegen.
Der AG ist jedoch vor Arbeitsbeginn über die geplante
Vorgehensweise und die zu erwartende Beeinträchtigung
schriftlich zu informieren.
Gefährdete bauliche Anlagen sind zu sichern; DIN 4123
ist zu beachten.
Werden Schadstoffe angetroffen ist der AG unverzüglich
zu unterrichten. Bei Gefahr im Verzug hat der AN
unverzüglich die notwendigen Sicherungsmaßnahmen zu
treffen. Die weiteren Maßnahmen sind gemeinsam
festzulegen.
Menge: 47,840 m2

**02.02.018 Demontage Türen Holz mit Stahlzarge in WC-Trennwänden**
Demontage Türen Holz mit Stahlzarge in WC-Trennwänden
Gesamtgröße B x H ca. 80 - 90 cm x 180 - 200 cm
einschl. allen Beschlägen, Türdrücker beidseitig, Türsc
hlösser, Türschließer etc.

Der bearbeitete Bereich ist sofort anschließend
besenrein zu kehren.
Wenn die Geschosstüren demontiert werden, werden Sie Ei
gentum des
AN. In das Abrissgut ist aus dem Gebäude zu transportie
ren und ist vom
AN bereitgestellten Behälter zu sammeln und auf Kosten
des AN
abzutransportieren und zu entsorgen.
Menge: 20,000 St

**02.02.019 Demontage Türen Holz mit Stahlzarge**
Demontage Türen Holz mit Stahlzarge
Gesamtgröße B x H ca. 80 - 105 cm x 200 - 220 cm
einschl. allen Beschlägen, Türdrücker beidseitig, Türsc
hlösser, Türschließer etc.

Der bearbeitete Bereich ist sofort anschließend
besenrein zu kehren.
Wenn die Geschosstüren demontiert werden, werden Sie Ei
gentum des
AN. In das Abrissgut ist aus dem Gebäude zu transportie
ren und ist vom
AN bereitgestellten Behälter zu sammeln und auf Kosten
des AN
abzutransportieren und zu entsorgen.
Menge: 24,000 St

**02.02.020 Demontage Türen Holzelemente mit Holzzarge**
Demontage Türen Holzelemente mit Holzzarge
Gesamtgröße B x H ca. 200 cm x 200 - 220 cm
einschl. allen Beschlägen, Türdrücker beidseitig, Türsc
hlösser, Türschließer etc.
Mineralwolle ca. 60 mm stark KMF-haltig in Paneelen
Der bearbeitete Bereich ist sofort anschließend
besenrein zu kehren.
Wenn die Geschosstüren demontiert werden, werden Sie Ei
gentum des
AN. In das Abrissgut ist aus dem Gebäude zu transportie
ren und ist vom
AN bereitgestellten Behälter zu sammeln und auf Kosten
des AN
abzutransportieren und zu entsorgen.
Menge: 40,000 St

**02.02.021 Türöffnung herstellen 101 x 213,5 cm**
Türöffnung herstellen 101 x 213,5 cm
Herstellen einer Türöffnung in einer Mauerwerkswand bzw
. Stahlbetonwand für
den späteren bauseitigen Einbau einer Holztüre.
Bestandswand aus KS-Mauerwerk bzw. Stahlbeton 24 cm ink
l. beidseitig verputzt (Stärke 1,5-2cm).
Einbau eines Fertigsteilsturzes mit seitlichem Überstan
d von 15 cm.

Rückbau mittels Nasssägeverfahren.
Einschl. aller erforderlichen Sicherheitsmaßnahmen,
Abdeckungen, einschl. Sammeln und Entsorgung Wasser.
Es dürfen keinerlei Beschädigungen oder Verschmutzungen
an den bestehehenden Innenbauteilen oder
Einrichtungsgegenständen entstehen.

Der bearbeitete Bereich ist sofort anschließend
besenrein zu kehren.

Das gesamte Material geht in den Besitz des
Auftragnehmers über und ist entsprechend fachgerecht
abzutransportieren und gemäß den örtlichen Abfall- und
Entsorgungsvorschriften zu entsorgen.
Das aufgenommene Material ist fachgerecht gemäß
gesetzlichen Bestimmungen mittels vom Auftragnehmer zu
stellenden Containern zur Entsorgungsstelle zu
transportieren.
Sämtliche Entsorgungsgebühren trägt der Auftragnehmer.
Einschl. Vorlage aller erforderlichen Lieferscheine.
Menge: 14,000 St

**02.02.022 Türöffnung Verbreiterung um 16cm**
Türöffnung Verbreiterung um 16cm
Herstellen einer Türöffnungsverbreiterung um 16cm in ei
ner Mauerwerkswand bzw. Stahlbetonwand für
den späteren bauseitigen Einbau einer Holztüre.
Bestandswand aus KS-Mauerwerk bzw. Stahlbeton 24 cm ink
l. beidseitig verputzt (Stärke 1,5-2cm).
Einbau eines Fertigsteilsturzes mit seitlichem Überstan
d von 15 cm.

Rückbau mittels Nasssägeverfahren.
Einschl. aller erforderlichen Sicherheitsmaßnahmen,
Abdeckungen, einschl. Sammeln und Entsorgung Wasser.
Es dürfen keinerlei Beschädigungen oder Verschmutzungen
an den bestehehenden Innenbauteilen oder
Einrichtungsgegenständen entstehen.

Der bearbeitete Bereich ist sofort anschließend
besenrein zu kehren.

Das gesamte Material geht in den Besitz des
Auftragnehmers über und ist entsprechend fachgerecht
abzutransportieren und gemäß den örtlichen Abfall- und
Entsorgungsvorschriften zu entsorgen.
Das aufgenommene Material ist fachgerecht gemäß
gesetzlichen Bestimmungen mittels vom Auftragnehmer zu
stellenden Containern zur Entsorgungsstelle zu
transportieren.
Sämtliche Entsorgungsgebühren trägt der Auftragnehmer.
Einschl. Vorlage aller erforderlichen Lieferscheine.
Menge: 18,000 St

**02.02.023 Alu-Lamellendecke abbrechen**
Alu-Lamellendecke abbrechen
an Decken einschl. Unterkonstruktion und anfallendem Ba
uschutt entsorgen.
Aufbau:
Lamellenhöhe ca. 15 mm, einlagig
Mineralwolle ca. 40 mm KMF-haltig

Einbauhöhe: ca. 3 m

einschl. aller Befestigungs- und Verbindungsmittel, Sil
ikonfugen, Klebereste und aller sonst noch normalerweis
e zu erwartenden Materialien.

Das gesamte mit dem Rückbau entstehende Material ist in
vom AN zu stellenden Behältnissen fachgerecht
zwischenzulagern und händisch so schnell wie möglich
aus dem Gebäude zu schaffen.
Das gesamte Material geht in den Besitz des
Auftragnehmers über und ist entsprechend fachgerecht
abzutransportieren und gemäß den örtlichen Abfall- und
Entsorgungsvorschriften zu entsorgen.
Das aufgenommene Material ist fachgerecht gemäß
gesetzlichen Bestimmungen mittels vom Auftragnehmer zu
stellenden Containern zur Entsorgungsstelle zu
transportieren.
Sämtliche Entsorgungsgebühren trägt der Auftragnehmer.
Einschl. Vorlage aller erforderlichen Lieferscheine.
Menge: 281,580 m2

**02.02.024 Holz-Lamellendecke abbrechen**
Holz-Lamellendecke abbrechen
an Decken einschl. Unterkonstruktion und anfallendem Ba
uschutt entsorgen.
Aufbau:
Lamellenhöhe ca. 15 mm, einlagig
40 mm Mineralwolldämmung KMF-haltig

Einbauhöhe: ca. 3,00 bzw. 3,45 m

einschl. aller Befestigungs- und Verbindungsmittel, Sil
ikonfugen, Klebereste und aller sonst noch normalerweis
e zu erwartenden Materialien.

Das gesamte mit dem Rückbau entstehende Material ist in
vom AN zu stellenden Behältnissen fachgerecht
zwischenzulagern und händisch so schnell wie möglich
aus dem Gebäude zu schaffen.
Das gesamte Material geht in den Besitz des
Auftragnehmers über und ist entsprechend fachgerecht
abzutransportieren und gemäß den örtlichen Abfall- und
Entsorgungsvorschriften zu entsorgen.
Das aufgenommene Material ist fachgerecht gemäß
gesetzlichen Bestimmungen mittels vom Auftragnehmer zu
stellenden Containern zur Entsorgungsstelle zu
transportieren.
Sämtliche Entsorgungsgebühren trägt der Auftragnehmer.
Einschl. Vorlage aller erforderlichen Lieferscheine.
Menge: 2724,960 m2

**02.02.025 Witterungsschutz von Fensteröffnung herstellen, mittels Holzunterkonst ruktion mit PE-Folienbespannung.**
Witterungsschutz von Fensteröffnung herstellen, mittels
 Holzunterkonstruktion mit PE-Folienbespannung.
Auf Anweisung der Bauleitung wieder zu demontieren und
zu entsorgen.
Foliendicke mind. 0,5 mm.
Menge: 50,000 m2

**02.02.026 Rückbau Kabelkanal, Heizkörper und Fensterbänke an Brüstungen**
Rückbau Kabelkanal, Heizkörper und Fensterbänke an Brüs
tungen
(Fensterelementbrüstung bzw. massive Brüstung)
BRH bis 90cm

Das gesamte Material geht in den Besitz des
Auftragnehmers über und ist entsprechend fachgerecht
abzutransportieren und gemäß den örtlichen Abfall- und
Entsorgungsvorschriften zu entsorgen.
Das aufgenommene Material ist fachgerecht gemäß
gesetzlichen Bestimmungen mittels vom Auftragnehmer zu
stellenden Containern zur Entsorgungsstelle zu
transportieren.
Sämtliche Entsorgungsgebühren trägt der Auftragnehmer.
Einschl. Vorlage aller erforderlichen Lieferscheine.
Menge: 30,000 m

**02.02.027 Rückbau massive Brüstung aus StB inkl. Fensterbank aus Holz und davors tehende Heizkörper**
Rückbau massive Brüstung aus StB inkl. Fensterbank aus
Holz und davorstehende Heizkörper
BRH bis 90cm

Das gesamte Material geht in den Besitz des
Auftragnehmers über und ist entsprechend fachgerecht
abzutransportieren und gemäß den örtlichen Abfall- und
Entsorgungsvorschriften zu entsorgen.
Das aufgenommene Material ist fachgerecht gemäß
gesetzlichen Bestimmungen mittels vom Auftragnehmer zu
stellenden Containern zur Entsorgungsstelle zu
transportieren.
Sämtliche Entsorgungsgebühren trägt der Auftragnehmer.
Einschl. Vorlage aller erforderlichen Lieferscheine.
Menge: 19,120 m

**02.02.028 Durchbrüche z.B. mittels Kernlochbohrung in Wänden und Decken herstell en.**
Durchbrüche z.B. mittels Kernlochbohrung in Wänden und
Decken herstellen.

Untergrund: Beton oder KS
Bauteildicke: 120-240 mm
Durchmesser Durchbruch: 100-150 mm

Der Bohrkern ist auf Kosten des AN zu entsorgen.
Menge: 20,000 St

**02.02.029 Abtrennen Bodenbelag aus Betonplatten 10 cm**
Abtrennen Bodenbelag aus Betonplatten 10 cm
Abtrennen des Betonbelags mit Diamantsäge im Nassverfah
ren, ca. 10 cm Stärke.
Abtrennen des Bodens von den
stehenzulassenden Boden.
Einschl. Schutz des Bestands (soweit nicht bereits in
den Pos enthalten). Es sind neue Fassadenfensterelement
e eingebaut.
Diese sind besonders zu schützen.
Einschl. aller erforderlichen Sicherheitsmaßnahmen und
Abdeckungen.
Der bearbeitete Bereich ist sofort anschließend
besenrein zu kehren.
Abbruch von Hand oder mit handgeführten Kleingeräten,
Ausführung staubarm BGI 5047.
Menge: 10,900 m

**02.02.030 Abbruch des Bodenbelags aus Betonplatten im Verbund verlegt, mit gesch liffener Waschbetonoberfläche,**
Abbruch des Bodenbelags aus Betonplatten im Verbund ver
legt, mit geschliffener Waschbetonoberfläche,
Abbruchdicke = 10 cm,
Ausführung innerhalb des Bauwerks im EG bzw. OG,
Geräteeinsatz ist möglich bis max. 1,5 t und 2,0 m Höhe
 und 2,0 m Breite (bspw. Kompaktraupe mit Hydraulikhamm
er),
aufgenommene Stoffe sammeln und auf LKW des AN laden,
inkl. Entsorgung vom AN übernommen auf Nachweis.

Einschl. aller erforderlichen Sicherheitsmaßnahmen und
Abdeckungen.
Der bearbeitete Bereich ist sofort anschließend
besenrein zu kehren.
Der Rückbau hat komplett, restlos und rückstandsfrei
vom Rohboden zu erfolgen.
Menge: 2,570 m2

**02.02.031 Abbruch der Treppengeländer**
Abbruch der Treppengeländer aus Stahl einschl. Entsorgu
ng nach AVV-Schlüssel.
h bis 1,0 m
Menge: 60,650 m2

#### Hauptabschnitt 02.03 Vorbereitung für Aufzugschacht

**02.03.001 Abtrennen KS-Wände 24 cm**
Abtrennen KS-Wände 24 cm
Abtrennen von stehenzulassenden Innenwänden aus
KS-Mauerwerk mit Mauersäge, ca. 24 cm
Wandungsstärke. Abtrennen der Wände von den
stehenzulassenden Wänden, inkl. Putz jeweils 1,5 - 2 cm
.
Einschl. Schutz des Bestands. (soweit nicht bereits in
den Pos enthalten)
Einschl. aller erforderlichen Sicherheitsmaßnahmen und
Abdeckungen.
Der bearbeitete Bereich ist sofort anschließend
besenrein zu kehren.
Arbeitshöhe bis maximal 3,4m, Abbruch von Hand oder mit
handgeführten Kleingeräten, Ausführung staubarm BGI
5047.
Der Rückbau hat komplett, restlos und rückstandsfrei
vom Rohboden bis zur Rohdecke zu erfolgen.
Menge: 6,000 m

**02.03.002 KS-Mauerwerk abbrechen 24 cm**
KS-Mauerwerk abbrechen 24 cm
Rückbau und Entsorgung von bestehenden
KS-Mauerwerkswänden Dicke ca. 24 cm
Bestandswände
Rohdichte ca. 1,8-2,0, vollfugig gemörtelt.
Dicke 24 cm, Höhe ca. 300 cm.
Einschl. aller Befestigungsmittel wie z.B.
Mauerwerksanker, Mauerwerksschienen etcpp.
inkl. Anstrich und Putze je ca. 15-20 mm.
Einschl. aller erforderlichen Sicherheitsmaßnahmen und
Abdeckungen.
Der bearbeitete Bereich ist sofort anschließend
besenrein zu kehren.
Arbeitshöhe bis maximal 4 m, Abbruch von Hand oder mit
handgeführten Kleingeräten, Ausführung staubarm BGI
5047.
Der Rückbau der Wände hat komplett, restlos und
rückstandsfrei vom Rohboden bis zur Rohdecke zu
erfolgen.
Das gesamte mit dem Rückbau entstehende Material ist in
vom AN zu stellenden Behältnissen fachgerecht
zwischenzulagern und händisch so schnell wie möglich
aus dem Gebäude zu schaffen.
Das gesamte Material geht in den Besitz des
Auftragnehmers über und ist entsprechend fachgerecht
abzutransportieren und gemäß den örtlichen Abfall- und
Entsorgungsvorschriften zu entsorgen.
Das aufgenommene Material ist fachgerecht gemäß
gesetzlichen Bestimmungen mittels vom Auftragnehmer zu
stellenden Containern zur Entsorgungsstelle zu
transportieren.
Sämtliche Entsorgungsgebühren trägt der Auftragnehmer.
Einschl. Vorlage aller erforderlichen Lieferscheine.
Menge: 11,340 m2

**02.03.003 Abbruch Estrichaufbau, d= bis 10cm**
Abbruch Estrich, Ausführung im Verbund, schwimmend oder
auf Trennlage einschl. Folien, Dämmungen, Abdichtungen,
Randdämmstreifen und Entsorgung nach AVV-Schlüssel.

Untergrund: Stb.-Decke OG
Vorleistung: Abbruch Bodenbelag
Material: Zement-, Kalziumsulfat- oder
Gussasphaltestrich, KMF-haltig
Gesamtaufbaustärke: bis 10 cm
Menge: 6,700 m2

**02.03.004 Abtrennen Bodenbelag aus Betonplatten 10 cm**
Abtrennen Bodenbelag aus Betonplatten 10 cm
Abtrennen des Betonbelags mit Diamantsäge, ca. 10 cm St
ärke.
Abtrennen des Bodens von den
stehenzulassenden Boden.
Einschl. Schutz des Bestands (soweit nicht bereits in
den Pos enthalten).
Einschl. aller erforderlichen Sicherheitsmaßnahmen und
Abdeckungen.
Der bearbeitete Bereich ist sofort anschließend
besenrein zu kehren.
Arbeitshöhe bis maximal 3,4m, Abbruch von Hand oder mit
handgeführten Kleingeräten, Ausführung staubarm BGI
5047.
Der Rückbau hat komplett, restlos und rückstandsfrei
vom Rohboden bis zur Rohdecke zu erfolgen.
Menge: 10,320 m

**02.03.005 Abbruch des Bodenbelags aus Betonplatten im Verbund verlegt, mit gesch liffener Waschbetonoberfläche,**
Abbruch des Bodenbelags aus Betonplatten im Verbund ver
legt, mit geschliffener Waschbetonoberfläche,
Abbruchdicke = 10 cm,
Ausführung innerhalb des Bauwerks im EG,
Höhe im EG max. 3 m,
aufgenommene Stoffe sammeln und auf LKW des AN laden,
inkl. Entsorgung vom AN übernommen auf Nachweis.

Einschl. aller erforderlichen Sicherheitsmaßnahmen und
Abdeckungen.
Der bearbeitete Bereich ist sofort anschließend
besenrein zu kehren.
Abbruch von Hand oder mit
handgeführten Kleingeräten, Ausführung staubarm BGI
5047.
Der Rückbau hat komplett, restlos und rückstandsfrei
vom Rohboden zu erfolgen.
Menge: 6,700 m2

**02.03.006 Abtrennen Stb Bodenplatte**
Abtrennen Stb Bodenplatte
Abtrennen von stehenzulassenden Teilen der Bodenplatte
aus
Stb mit Betonsäge, ca. 15 cm Dicke.
Einschl. Schutz des Bestands.
Einschl. aller erforderlichen Sicherheitsmaßnahmen und
Abdeckungen.
Der bearbeitete Bereich ist sofort anschließend
besenrein zu kehren.
von Hand oder mit handgeführten Kleingeräten,
Ausführung staubarm BGI 5047.
Der Rückbau hat komplett, restlos und rückstandsfrei
zu erfolgen.
Menge: 10,320 m

**02.03.007 Abbruch Teilbereich Bodenplatte aus Stahlbeton**
Abbruch Teilbereich Bodenplatte aus Stahlbeton
d = 15 cm im EG für Aufzugsschacht und Kanalschacht.
Rückbau mittels Handgerät.
Einschl. aller erforderlichen Sicherheitsmaßnahmen,
Abdeckungen,
Die Ecken sind ohne Überschnitt herzustellen.
Der bearbeitete Bereich ist sofort anschließend
besenrein zu kehren und feucht zu reinigen.
Abbruch von Hand oder mit handgeführten Kleingeräten,
Ausführung staubarm BGI 5047.
Der Rückbau hat komplett, restlos und rückstandsfrei zu
erfolgen.
Das gesamte mit dem Rückbau entstehende Material ist in
vom AN zu stellenden Behältnissen fachgerecht
zwischenzulagern und händisch so schnell wie möglich
aus dem Gebäude zu schaffen.
Das gesamte Material geht in den Besitz des
Auftragnehmers über und ist entsprechend fachgerecht
abzutransportieren und gemäß den örtlichen Abfall- und
Entsorgungsvorschriften zu entsorgen.
Das aufgenommene Material ist fachgerecht gemäß
gesetzlichen Bestimmungen mittels vom Auftragnehmer zu
stellenden Containern zur Entsorgungsstelle zu
transportieren.
Sämtliche Entsorgungsgebühren trägt der Auftragnehmer.
Einschl. Vorlage aller erforderlichen Lieferscheine.
Menge: 6,700 m2

**02.03.008 Abtrennen Stb Bodenplatte in Kanalschacht**
Abtrennen Stb Bodenplatte in Kanalschacht
Abtrennen von stehenzulassenden Teilen der Bodenplatte
aus Stb mit Betonsäge, ca. 15 cm Dicke.
Kanalbreite lediglich 0,5 m. Kanaltiefe 1,0 m.
Einschl. Schutz des Bestands (soweit nicht in den Pos.
bereits enthalten).
Einschl. aller erforderlichen Sicherheitsmaßnahmen und
Abdeckungen.
Der bearbeitete Bereich ist sofort anschließend
besenrein zu kehren.
von Hand oder mit handgeführten Kleingeräten,
Ausführung staubarm BGI 5047.
Der Rückbau hat komplett, restlos und rückstandsfrei
zu erfolgen.
Menge: 4,000 m

**02.03.009 Abtrennen Stb Decke**
Abtrennen Stb Decke
Abtrennen von stehenzulassenden Teilen der Decke
aus
Stb mit Betonsäge, ca. 20 cm Dicke.
Einschl. Schutz des Bestands.
Einschl. aller erforderlichen Sicherheitsmaßnahmen und
Abdeckungen.
Der bearbeitete Bereich ist sofort anschließend
besenrein zu kehren.
von Hand oder mit handgeführten Kleingeräten,
Ausführung staubarm BGI 5047.
Der Rückbau hat komplett, restlos und rückstandsfrei
zu erfolgen.
Menge: 10,320 m

**02.03.010 Abbruch Teilbereich Decke aus Stahlbeton**
Abbruch Teilbereich Decke aus Stahlbeton
d = 20 cm im OG für Aufzugsschacht.
Rückbau mittels Handgerät.
Einschl. aller erforderlichen Sicherheitsmaßnahmen,
Abdeckungen,
Die Ecken sind ohne Überschnitt herzustellen.
Der bearbeitete Bereich ist sofort anschließend
besenrein zu kehren und feucht zu reinigen.
Abbruch von Hand oder mit handgeführten Kleingeräten,
Ausführung staubarm BGI 5047.
Der Rückbau hat komplett, restlos und rückstandsfrei zu
erfolgen.
Das gesamte mit dem Rückbau entstehende Material ist in
vom AN zu stellenden Behältnissen fachgerecht
zwischenzulagern und händisch so schnell wie möglich
aus dem Gebäude zu schaffen.
Das gesamte Material geht in den Besitz des
Auftragnehmers über und ist entsprechend fachgerecht
abzutransportieren und gemäß den örtlichen Abfall- und
Entsorgungsvorschriften zu entsorgen.
Das aufgenommene Material ist fachgerecht gemäß
gesetzlichen Bestimmungen mittels vom Auftragnehmer zu
stellenden Containern zur Entsorgungsstelle zu
transportieren.
Sämtliche Entsorgungsgebühren trägt der Auftragnehmer.
Einschl. Vorlage aller erforderlichen Lieferscheine.
Menge: 6,700 m2

#### Hauptabschnitt 02.04 Bereiche mit Schadstoffen

##### Abschnitt 02.04.01 Sicherheitstechnische Einrichtung

**02.04.01.001 Entstauber anliefern und abfahren**
Entstauber anliefern und abfahren
Anliefern und abfahren von ortsveränderlichen Entstaube
rn, einschließlich sämtlichen Zubehörs (Saugschläuche c
a. 20 lfdm, Filter) und Verbrauchsmaterials mit Staubkl
asse H bzw. K1(alt) und geprüften Filtern.
Die Abluft der Entstauber ist ins Freie zu leiten. Die
Luft
leistung ohne Saugschlauch beträgt ca. 500 m3/h.
Menge: 1,000 St

**02.04.01.002 Vorhalten und Betreiben des vorgenannten Entstauber.**
Vorhalten und Betreiben des vorgenannten Entstauber.
 Die Position umfasst neben der Vorhaltung das mehrmali
ge
 Umsetzen auf der Baustelle, das Reinigen bzw. Ausschle
usen
 des Gerätes, Zwischenlagern bei Arbeitsunterbrechungen
 und
 Kosten wie Filterwechsel, Zubehör und Verbrauchsmateri
al.
1 Stck. x 6 Wo = 6StWo
Menge: 6,000 StWo

**02.04.01.003 Lufttauscher (Luftlstg. 10.000 m3/h) anliefern und abfahren**
Lufttauscher (Luftlstg. 10.000 m3/h) anliefern und abfa
hren
Anliefern und abfahren von Lufttauschern mit einer Luft
leistung von
10.000 m3/h zur Erzeugung eines Unterdruckes von 20 Pa
(bei Arbeitsunterbrechungen 10 Pa) in Schwarzbereichen.
Menge: 1,000 St

**02.04.01.004 Vorhalten und Betreiben des Lufttauschers**
Vorhalten und Betreiben des Lufttauscher mit einer Luft
leistung
von 10.000 m3/h. Die Position beinhaltet neben der Vorh
altung
sämtliche Nebenkosten wie Zubehör, Filter und Verbrauch
smaterial.
1 Stck. x 6 Wo =6StWo
Menge: 6,000 StWo

**02.04.01.005 3-Kammer-Personalschleusen anliefern und abfahren**
3-Kammer-Personalschleusen anliefern und abfahren
Anliefern und abfahren von 3-Kammer-Personalschleusen i
n Modulbauweise zum variablen, auch gewinkelten Aufbau,
 z. T. unter beengten räumlichen Verhältnissen. Grundfl
äche der einzelnen Kammern: (1,2 x 1,2) m Die Reinigung
skammer ist mit einer Zwangsdusche, Wassermanagement un
d Abwasserfiltration versehen.
Menge: 1,000 St

**02.04.01.006 Vorhalten und Betreiben der vorgenannten Personalschleuse.**
Vorhalten und Betreiben der vorgenannten Personalschleu
se.
Die Position beinhaltet die Kosten für Wartung, Zubehör
 und
Verbrauchsmaterial
1 Stck. x 6 Wo = 6StWo
Menge: 6,000 StWo

**02.04.01.007 Differenzdruckmesstechnik**
Differenzdruckmesstechnik
Anfahren, Vorhalten, Umsetzen, Abfahren von geeichten
Differenzdruckmessgeräten mit mindestens 4 Messbereiche
n
zur Überwachung des Unterdruckes im Schwarzbereich und
in den Schleusen inkl. Protokollschreiber, Warnton und
Messschlauch.
1 Stck. x 6 Wo = 6StWo
Menge: 6,000 StWo

##### Abschnitt 02.04.02 Abschottungsarbeiten

*Hinweis*
Vorbemerkungen

Alle Abschottungen und Verkleidungen sind für die Dauer
 der
Arbeiten in einem dem Zweck entsprechenden Zustand zu
unterhalten. Beschädigungen sind sofort und ohne gesond
erte
Aufforderung zu beseitigen. Die Dekontamination der
Materialien, die eine anschließende Verwertung ermöglic
hen,
sind in die jeweiligen Positionen einzukalkulieren.

**02.04.02.001 PE-Folie**
PE-Folie

Staubdichter Verschluss von größeren Öffnungen (> 0,1 m
2)
oder Verkleidung von Schutzkonstruktionen im Schwarzber
eich
nach Angabe und in Abstimmung mit der Bauleitung des AG
aus PE-Folie d>=0,2 mm, Einzelbahnen mindestens 15 cm
überlappend, Fugen und/oder Stöße mit schwerem
Industrieklebeband verklebt. Einschl. sämtlicher erford
erlicher
Hilfsmaterialien (Dachlatten, Kanthölzer, Keile etc.).
Nach
Beendigung aller Arbeiten Folien und Konstruktionsteile
dekontaminieren, abbauen und verwerten/ entsorgen.
Menge: 150,000 m2

**02.04.02.002 Staubschutzwand**
Staubschutzwand

Staubschutzwand aus einem stabilen Holzlattengerüst mit
 PEFolie
(beidseitig aufgebracht), Folienstärke d mindestens 0,4
mm, zwischen OK Boden und UK Decke erstellen. Einschl.
staubdichtem Anschluss an Decke, Wände, Boden und
sonstigen Gegenständen (Rohre, Leitungen, Kabel,
Kabelkanäle etc.). Alle Fugen sind mit schwerem
Industrieklebeband abzukleben. Nach Beendigung aller
Arbeiten dekontaminieren, abbauen und verwerten/entsorg
en.
Höhe bis ca. 2,5 müBOK.
Menge: 200,000 m2

**02.04.02.003 Zulage Staubschutzwand Außenbereich**
Zulage Staubschutzwand Außenbereich

Zulage zur Vorposition als Witterungsschutz der
Schwarzbereiche im Außenbereich. Materialien und
Ausführung nach Wahl des Bieters (z.B. Holzplatten, stä
rkere
Folie etc.). Durch die angewendeten Maßnahmen muss
sichergestellt sein, dass an den
Schwarzbereichskonstruktionen keine Undichtigkeiten dur
ch
Witterungseinfluss (Sonne, Wind, Regen, auch Starkregen
,
Hagel etc.) entstehen. Einschl. Herstellung staubdichte
r
Anschlüsse an Gerüstkonstruktionen.
Menge: 100,000 m2

**02.04.02.004 Staubschutzdecke**
Staubschutzdecke

Staubschutzdecke aus einem stabilen Holzlattengerüst mi
t PEFolie
(beidseitig aufgebracht), Folienstärke d mindestens 0,4
mm, als Deckenkonsruktionen von Abschottungen erstellen
.
Einschl. staubdichtem Anschluss an Anschlussflächen und
sonstigen Gegenständen (Rohre, Leitungen, Kabel,
Kabelkanäle etc.). Alle Fugen sind mit schwerem
Industrieklebeband abzukleben. Nach Beendigung aller
Arbeiten dekontaminieren, abbauen und verwerten/entsorg
en.
Einbauhöhe bis ca. 2,5 müBOK.
Arbeiten i.d.R. über Kopf.
Menge: 80,000 m2

##### Abschnitt 02.04.03 Schadstoffsanierung

*Hinweis*
Vorbemerkungen

Die Demontage aller Materialien insbesondere von
schadstoffhaltigen Baumaterialien haben unter den gelte
nden
Vorschriften und Richtlinien nach den beschriebenen
Arbeitsverfahren zu erfolgen.

Die Asbestsanierungsarbeiten müssen fristgerecht vor
Aufnahme der Arbeiten bei der zuständigen
Berufsgenossenschaft und der zuständigen Behörde
angemeldet werden.

Bei der Durchführung der Arbeiten ist in der Regel eine
unnötige Staubentwicklung durch Ergreifen geeigneter
Maßnahmen zu vermeiden (Einsatz von Geräten mit
Absaugvorrichtung, Materialien annässen etc.).

Der Auftragnehmer übernimmt die Pflichten des Auftragge
bers
zur Verwertung und Beseitigung der Materialien.

In die nachfolgenden Positionen sind alle vom
Verwerter/Entsorger geforderten Materialtrennungs-,
Zerkleinerungs- und Konditionierungsarbeiten für die
ausgebauten Bauteile einzurechnen. Kosten für eine evtl
. vom
Entsorger geforderte Verfestigung von asbesthaltigen
Produkten sind bei den entsprechenden Positionen zu
berücksichtigen. Weiterhin sind in die Einheitspreise d
as
Verpacken einschl. der erforderlichen Verpackungsmateri
alien
(big bags, PE-Folien, Foliensäcke, Spannringdeckelfässe
r
etc.), sowie sämtliche Transporte zu den Abfallbehältni
ssen
einzukalkulieren.

Nach dem Ausbau schadstoffhaltiger Bauprodukte sind
potentiell kontaminierte Stäube und Reste schadstoffhal
tiger
Baumaterialien mittels geeigneter Sauger (i.d.R. Staubk
lasse
H) aufzunehmen.

Nachfolgend sind die schadstoffhaltigen Baumaterialien
sofern
relevant nach Positionen einzeln aufgeführt. Der Ausbau
 von
Holzbauteilen sowie sonstigen die Güte des anfallenden
Bauschutts beeinträchtigenden und im folgenden nicht
aufgeführten Stoffe hat im Rahmen der Entkernungsarbeit
en
(siehe Baubeschreibung) zu erfolgen und ist bei der
Pauschalposition für den Abbruch der Gebäude
einzukalkulieren. Analog gilt dies (sofern nicht anders
 bei den
jeweiligen Pos. vermerkt) für Bauteile, die zur Durchfü
hrung
der Schadstoffsanierungsmaßnahmen im Vorfeld ausgebaut
werden müssen.

**02.04.03.001 Abbruch Wandfliesen im Dünnbett**
Abbruch Wandfliesen im Dünnbett einschl. Entsorgung
nach AVV-Schlüssel.

Untergrund: Stb.-Wand, Putz oder GK
Aufbaudicke: bis ca. 1,5 cm

vgl. P79,P80
Belastungen entsprechend des Schadstoffgutachten
Menge: 480,000 m2

**02.04.03.002 Spachtelmasse asbesthaltig entfernen**
Spachtelmasse asbesthaltig mit emissionsarmen Verfahren
 abschleifen/fräsen bis auf tragfähigen Untergrund.
Leistung inkl. Transport und Entsorgungskosten.
Die Entsorgung sämtlicher Abfälle hat unter Erfüllung d
er abfallrechtlichen Deklarations-, Nachweis- und Dokum
entationspflicht zu erfolgen.
Putzdicke: bis 10 mm
Ausführung: in allen Geschossen
Arbeitshöhe: bis 3,00 m
TRGS 519
vgl. P25, P32-36, P46, P64-67
Belastungen entsprechend des Schadstoffgutachtens.
Menge: 200,000 m2

**02.04.03.003 Abbruch und Entsorgung Mineralfaserrasterdecke (KMF-haltig)**
Fachgerechter Ausbau und Entsorgung einer abgehängten D
eckenkonstruktion, bestehend aus Mineralfaserplatten (H
erstellertyp OWA oder gleichwertig) einschließlich der
dazugehörigen Metall-Unterkonstruktion und Abhängern.
Demontage: Staubarmes Demontieren der Deckenplatten. Di
e Platten sind unmittelbar am Ort des Ausbaus in geeign
ete Big-Bags (KMF-Säcke) zu verpacken und staubdicht zu
 verschließen.

Unterkonstruktion: Demontage der Schienen-Profile (T-Pr
ofile) und der Drahtabhänger. Trennung der Materialien
(Metallschrott/KMF), sofern eine getrennte Verwertung w
irtschaftlich und technisch möglich ist.

Reinigung: Endreinigung des Deckenhohlraums und der Roh
decke mittels Industriestaubsauger (Staubklasse H), um
verbliebene Faserreste zu entfernen.

Entsorgung: Abtransport und ordnungsgemäße Entsorgung d
er kontaminierten Materialien. Der Nachweis über den Ve
rbleib (Entsorgungsnachweis/Begleitschein) ist dem Auft
raggeber unaufgefordert vorzulegen.
Menge: 450,000 m2

### Los 03 Demontage und Entsorgung TA

**03.001 Demontage Stahlrohre inkl. Dämmung MW, 1/2"**
Demontage Trinkwasserleitungen, Heizungsleitung und Gas
leitung aus Stahlrohren verzinkt oder lackiert, geflans
cht oder geschraubt, einschließlich Formteile wie Bögen
, T-Stücke, Absperreinrichtung, mineralischer Wärmedämm
ung, inkl. PVC Mantel, Befestigungskonstruktionen wie H
alter, Gewindestäben, Abhänger und allen systemgebunden
en Komponenten, demontieren und abtransportieren.
Die Entsorgung ist in gesonderten Positionen beschriebe
n.

Rohrdurchmeser: 1/2"
Menge: 101,000 m

**03.002 Demontage Stahlrohre inkl. Dämmung MW, 3/4"**
Demontage Trinkwasserleitungen, Heizungsleitung und Gas
leitung aus Stahlrohren verzinkt oder lackiert, geflans
cht oder geschraubt, einschließlich Formteile wie Bögen
, T-Stücke, Absperreinrichtung, mineralischer Wärmedämm
ung, inkl. PVC Mantel, Befestigungskonstruktionen wie H
alter, Gewindestäben, Abhänger und allen systemgebunden
en Komponenten, demontieren und abtransportieren.
Die Entsorgung ist in gesonderten Positionen beschriebe
n.

Rohrdurchmeser: 3/4"
Menge: 488,000 m

**03.003 Demontage Stahlrohre inkl. Dämmung MW, 1"**
Demontage Trinkwasserleitungen, Heizungsleitung und Gas
leitung aus Stahlrohren verzinkt oder lackiert, geflans
cht oder geschraubt, einschließlich Formteile wie Bögen
, T-Stücke, Absperreinrichtung, mineralischer Wärmedämm
ung, inkl. PVC Mantel, Befestigungskonstruktionen wie H
alter, Gewindestäben, Abhänger und allen systemgebunden
en Komponenten, demontieren und abtransportieren.
Die Entsorgung ist in gesonderten Positionen beschriebe
n.

Rohrdurchmeser: 1"
Menge: 275,000 m

**03.004 Demontage Stahlrohre inkl. Dämmung MW, 1 1/4"**
Demontage Trinkwasserleitungen, Heizungsleitung und Gas
leitung aus Stahlrohren verzinkt oder lackiert, geflans
cht oder geschraubt, einschließlich Formteile wie Bögen
, T-Stücke, Absperreinrichtung, mineralischer Wärmedämm
ung, inkl. PVC Mantel, Befestigungskonstruktionen wie H
alter, Gewindestäben, Abhänger und allen systemgebunden
en Komponenten, demontieren und abtransportieren.
Die Entsorgung ist in gesonderten Positionen beschriebe
n.

Rohrdurchmeser: 1 1/4"
Menge: 228,000 m

**03.005 Demontage Stahlrohre inkl. Dämmung MW, 1 1/2"**
Demontage Trinkwasserleitungen, Heizungsleitung und Gas
leitung aus Stahlrohren verzinkt oder lackiert, geflans
cht oder geschraubt, einschließlich Formteile wie Bögen
, T-Stücke, Absperreinrichtung, mineralischer Wärmedämm
ung, inkl. PVC Mantel, Befestigungskonstruktionen wie H
alter, Gewindestäben, Abhänger und allen systemgebunden
en Komponenten, demontieren und abtransportieren.
Die Entsorgung ist in gesonderten Positionen beschriebe
n.

Rohrdurchmeser: 1 1/2"
Menge: 171,000 m

**03.006 Demontage Stahlrohre inkl. Dämmung MW, 2"**
Demontage Trinkwasserleitungen, Heizungsleitung und Gas
leitung aus Stahlrohren verzinkt oder lackiert, geflans
cht oder geschraubt, einschließlich Formteile wie Bögen
, T-Stücke, Absperreinrichtung, mineralischer Wärmedämm
ung, inkl. PVC Mantel, Befestigungskonstruktionen wie H
alter, Gewindestäben, Abhänger und allen systemgebunden
en Komponenten, demontieren und abtransportieren.
Die Entsorgung ist in gesonderten Positionen beschriebe
n.

Rohrdurchmeser: 2"
Menge: 244,000 m

**03.007 Demontage Stahlrohre inkl. Dämmung MW, 2 1/2"**
Demontage Trinkwasserleitungen, Heizungsleitung und Gas
leitung aus Stahlrohren verzinkt oder lackiert, geflans
cht oder geschraubt, einschließlich Formteile wie Bögen
, T-Stücke, Absperreinrichtung, mineralischer Wärmedämm
ung, inkl. PVC Mantel, Befestigungskonstruktionen wie H
alter, Gewindestäben, Abhänger und allen systemgebunden
en Komponenten, demontieren und abtransportieren.
Die Entsorgung ist in gesonderten Positionen beschriebe
n.

Rohrdurchmeser: 2 1/2"
Menge: 8,000 m

**03.008 Demontage Faserzementrohre, DN 70**
Demontage asbestbelasteter Faserzementrohre für Abwasse
r und Regenwasser, einschließlich Formteile wie Bögen,
T-Stücke, Dichtungen, Befestigungskonstruktionen wie Ha
lter, Gewindestäben, Abhänger und allen systemgebundene
n Komponenten, demontieren und abtransportieren.
Die Entsorgung ist in gesonderten Positionen beschriebe
n.

Rohrdurchmeser: bis DN 70
Menge: 163,000 m

**03.009 Demontage Faserzementrohre, DN 100**
Demontage asbestbelasteter Faserzementrohre für Abwasse
r und Regenwasser, einschließlich Formteile wie Bögen,
T-Stücke, Dichtungen, Befestigungskonstruktionen wie Ha
lter, Gewindestäben, Abhänger und allen systemgebundene
n Komponenten, demontieren und abtransportieren.
Die Entsorgung ist in gesonderten Positionen beschriebe
n.

Rohrdurchmeser: bis DN 100
Menge: 66,000 m

**03.010 Demontage Faserzementrohre, DN 150**
Demontage asbestbelasteter Faserzementrohre für Abwasse
r und Regenwasser, einschließlich Formteile wie Bögen,
T-Stücke, Dichtungen, Befestigungskonstruktionen wie Ha
lter, Gewindestäben, Abhänger und allen systemgebundene
n Komponenten, demontieren und abtransportieren.
Die Entsorgung ist in gesonderten Positionen beschriebe
n.

Rohrdurchmeser: bis DN 150
Menge: 39,000 m

**03.011 Demontage Heizungsverteilung**
Demontage des Heizungs-Hauptverteiler Vorlauf und Rückl
auf mit jeweils 3 Abgängen
1 x DN 65
1 x DN 50
1 x DN 40

Inkl Armaturen, Pumpen, Wärmedämmung, etc., sowie der b
estehenden Ausdehnungsgefässe ca. 700l

Die Entsorgung ist in gesonderten Positionen beschriebe
n.
Menge: 1,000 psch

**03.012 Demontage und Entsorgung Bleirohre für Abwasser, DN 40**
Demontage Bleirohre für Abwasser, einschließlich Formte
ile wie Bögen, T-Stücke, Dichtungen, Befestigungskonstr
uktionen wie Halter, Gewindestäben, Abhänger und allen
systemgebundenen Komponenten, demontieren und abtranspo
rtieren.

Rohrdurchmeser: DN 40

Inkl. aller benötigten Hilfsmittel sowie aufnehmen, abt
ransportieren und Entsorgung.

Der Nachweis ist zu führen, die Abrechnung erfolgt nach
 Wiegeschein.
Menge: 36,000 m

**03.013 Demontage und Entsorgung Heizkörper**
Demontage und Entsorgung folgender im Bestand montierte
n Röhren- bzw. Flachheizkörpern.

1 Stk.  GL 29 - 450 x 65
9 Stk.  GL 53 - 450 x 65
5 Stk.  GL 71 - 450 x 65
5 Stk.  GL 74 - 450 x 65
6 Stk.  GL 50 - 450 x 105
4 Stk.  GL 55 - 450 x 105
15 Stk. GL 71 - 450 x 105
5 Stk.  GL 74 - 450 x 105
9 Stk.  GL 74 - 450 x 145
1 Stk.  GL 29 - 450 x 185
2 Stk.  GL 50 - 450 x 185
8 Stk.  GL 52 - 450 x 185
2 Stk.  GL 74 - 450 x 185
3 Stk. Typ 33 - 500  x 3000

Inkl. aller benötigten Hilfsmittel sowie aufnehmen, abt
ransportieren und Entsorgung.

Der Nachweis ist zu führen, die Abrechnung erfolgt nach
 Wiegeschein.
Menge: 5100,000 kg

**03.014 Demontage und Entsorgung Sanitärobjekte**
Demontage und Entsorgung folgender im Bestand montierte
n Sanitärobjekt.

34 Stk.  Waschbecken mit Armatur
19 Stk.  WC mit Drückspüler
11 Stk.  Urinal mit Druckspüler

Inkl. aller benötigten Hilfsmittel sowie aufnehmen, abt
ransportieren und Entsorgung.

Der Nachweis ist zu führen durch Vorlage der Wiegeschei
ne.
Menge: 1,000 psch

**03.015 Entsorgung Metallteile**
Entsorgung der Metallteile, der in zuvor beschriebenen
Positionen "Demontage Stahlrohre, Demontage Heizkörper
und Demontage Heizungsverteilung" beschriebenen zu demo
ntierten Installation.

Inklusive aufnehmen und abfahren

Der Nachweis ist zu führen, die Abrechnung erfolgt nach
 Wiegeschein.
Menge: 2118,000 kg

**03.016 Entsorgung Dämmung MW**
Entsorgung der mineralischer Wärmedämmung, der in zuvor
 beschriebenen Positionen "Demontage Stahlrohre und Dem
ontage Heizungsverteiler" beschriebenen zu demontierten
 Installation.

Inklusive aufnehmen und abfahren

Der Nachweis ist zu führen, die Abrechnung erfolgt nach
 Wiegeschein.
Menge: 1427,000 kg

**03.017 Entsorgung Faserzementrohre**
Entsorgung der asbestbelasteten Faserzementrohre, der i
n zuvor beschriebenen Positionen "Demontage Faserzement
rohre" beschriebenen zu demontierten Faserzementrohre.

Inklusive aufnehmen und abfahren

Der Nachweis ist zu führen, die Abrechnung erfolgt nach
 Wiegeschein.
Menge: 4061,000 kg

**03.018 Abbruch Einbauleuchte**
Abbruch Einbauleuchte mit Befstigungsmaterial, inkl. Le
uchtmittel, im Rahmen einer Teilabbruchmaßnahme, Ausfüh
rung innerhalb des Bauwerks. Abbruch von Hand/mit handg
eführten Kleingeräten, aufgenommene Stoffe sammeln, in
vom AG gestellten Behälter lagern. Abfall ist nicht gef
ährlich, nicht schadstoffbelastet, inkl. Entsorgung.

Einbautiefe 50 mm
Arbeitshöhe: bis 3,50 m
Menge: 10,000 St

**03.019 Abbruch und Entsorgung Installationsleitung, bis NYM-J 5x2,5mm2, UP**
Installationsleitung für Verlegung unter Putz verlegt a
bbrechen und entsorgen, mit Befestigung.
Ader-/Leiterzahl: 5x2,5 mm2
Menge: 100,000 m

### Los 04 Stundenlohnarbeiten

**04.001 Vorarbeiterstunden**
Stundenlohnarbeiten durch Arbeitskräfte auf
Anordnung des AG ausführen. Verrechnungssatz für die je
weilige Arbeitskraft umfaßt sämtliche Aufwendungen, ins
besondere den tatsächlichen Lohn einschl. vermögenswirk
samer Leistungen mit den Zuschlägen für Gemeinkosten. S
ozialkassenbeiträge, Winterbauumlage und desgl., sowie
Lohn- und Gehaltsnebenkosten und Zuschläge für Überstun
den sind einzurechnen. Zuschläge für Nacht-, Sonntags-
und Feiertagsarbeit werden gesondert vergütet.

Vorarbeiterstunden
Menge: 5,000 Std

**04.002 Facharbeiter / Monteurstunden**
Stundenlohnarbeiten durch Arbeitskräfte auf
Anordnung des AG ausführen. Verrechnungssatz für die je
weilige Arbeitskraft umfaßt sämtliche Aufwendungen, ins
besondere den tatsächlichen Lohn einschl. vermögenswirk
samer Leistungen mit den Zuschlägen für Gemeinkosten. S
ozialkassenbeiträge, Winterbauumlage und desgl., sowie
Lohn- und Gehaltsnebenkosten und Zuschläge für Überstun
den sind einzurechnen. Zuschläge für Nacht-, Sonntags-
und Feiertagsarbeit werden gesondert vergütet.

Facharbeiter / Monteurstunden
Menge: 5,000 Std

**04.003 Helferstunden**
Stundenlohnarbeiten durch Arbeitskräfte auf
Anordnung des AG ausführen. Verrechnungssatz für die je
weilige Arbeitskraft umfaßt sämtliche Aufwendungen, ins
besondere den tatsächlichen Lohn einschl. vermögenswirk
samer Leistungen mit den Zuschlägen für Gemeinkosten. S
ozialkassenbeiträge, Winterbauumlage und desgl., sowie
Lohn- und Gehaltsnebenkosten und Zuschläge für Überstun
den sind einzurechnen. Zuschläge für Nacht-, Sonntags-
und Feiertagsarbeit werden gesondert vergütet.

Helferstunden
Menge: 5,000 Std

USt %: 19,00
